# LV Doppelbodensystem mit fixen Stelzlagern
Leistungsbeschreibung (GAEB DA XML 3.2, DA81)
Währung: EUR
Abgabeort: Submissionsort
Auftraggeber: Auftraggeber
Ausführungsort: Ausführungsort
Erstellt mit: 4 221215, NOVA AVA, 03.01.2023

## Vorbereitung des Untergrundes
Der Untergrund für die Stelzlagerverlegung muss tragfähig und eben sein.
Etwaige Unebenheiten sind vorher zu beseitigen.

## LV Doppelbodensystem mit fixen Stelzlagern
Datum: 15.11.2022

### Bereich 1 Erstellung Terrassen-Unterkonstruktion mit Einzelpositionen

#### Abschnitt 1.1 Verlegung von Platten auf Doppelboden-System mit Stelzlager mit fixem Kopf

**1.1.10 Verlegung von Platten auf Doppelboden-System mit Stelzlager mit fixem Kopf im Verstellbereich 2,2-2,9cm**
Lieferung und Montage von Platten auf einem Doppelbodensystem.

Die Doppelbodenkonstruktion besteht aus folgenden Elementen:
- Basiselement auf Polypropylen im Format 60 x 40 x 4,8cm
- Stufenlos höhenverstellbare Stelzlager mit Spezial-Adapter zur direkten Aufnahme des Basiselementes
- Fugenauflagen in der Fugenstärke 2mm / 4mm [bitte zutreffendes auswählen]

Als Höhenverstellung kommen stufenlos höhenverstellbare Stelzlager mit einem Verstellbereich von 2,2 - 2,9cm mit fixem Kopf zum Einsatz. Das Stelzlager beinhaltet einen Adapterclip zur Aufnahme der Grundmodule.
Gesamthöhe der Konstruktion (Oberkante Rohbelag - Oberkante Platte)
- Platten mit Stärke 2cm: 9,2 - 9,9cm
- Platten mit Stärke 3cm: 10,2 - 10,9cm
- Platten mit Stärke 4cm: 11,2 - 11,9cm
- Platten mit Stärke 5cm: 12,2 - 12,9cm

Anordnung / Anzahl der Stelzlager:
- Nutzungsklasse 'Privat' 2 KN/m2: jeweils an der Eckpunkten des Basismoduls
- Nutzungsklasse 'Gewerblich' 5 KN/m2: jeweils an den Eckpunkten des Basismoduls + in der Mitte jeder Längsseite

Nachweis erforderlicher Prüfungen: DIN EN 12825 und DIN EN 24537
Bruchlast (Punktlast): 5KN

Professionelles Planungsprogramm '3D-Konfigurator' für alle Belagsarten, Grundrisse und Höhenbereiche ist unter https://www.ceratrends.com abrufbar (keine Registrierung notwendig)

Die zu verlegende Plattentype ist in einer eigenen Position auszuschreiben

Liefernachweis / Vertrieb:
Fa. Ceratrends GmbH
Willersdorf 6a
4203 Altenberg
Österreich
Mail: office@ceratrends.com
Infos unter: https://www.ceratrends.com
Tel.: +43 7230 20545
Menge: 1,000 m2

**1.1.20 Verlegung von Platten auf Doppelboden-System mit Stelzlager mit fixem Kopf im Verstellbereich 2,9-4,2cm**
Lieferung und Montage von Platten auf einem Doppelbodensystem.

Die Doppelbodenkonstruktion besteht aus folgenden Elementen:
- Basiselement auf Polypropylen im Format 60 x 40 x 4,8cm
- Stufenlos höhenverstellbare Stelzlager mit Spezial-Adapter zur direkten Aufnahme des Basiselementes
- Fugenauflagen in der Fugenstärke 2mm / 4mm [bitte zutreffendes auswählen]

Als Höhenverstellung kommen stufenlos höhenverstellbare Stelzlager mit einem Verstellbereich von 2,9 - 4,2cm mit fixem Kopf zum Einsatz. Das Stelzlager beinhaltet einen Adapterclip zur Aufnahme der Grundmodule.
Gesamthöhe der Konstruktion (Oberkante Rohbelag - Oberkante Platte)
- Platten mit Stärke 2cm: 9,9 - 11,2cm
- Platten mit Stärke 3cm: 10,9 - 12,2cm
- Platten mit Stärke 4cm: 11,9 - 13,2cm
- Platten mit Stärke 5cm: 12,9 - 14,2cm

Anordnung / Anzahl der Stelzlager:
- Nutzungsklasse 'Privat' 2 KN/m2: jeweils an der Eckpunkten des Basismoduls
- Nutzungsklasse 'Gewerblich' 5 KN/m2: jeweils an den Eckpunkten des Basismoduls + in der Mitte jeder Längsseite

Nachweis erforderlicher Prüfungen: DIN EN 12825 und DIN EN 24537
Bruchlast (Punktlast): 5KN

Professionelles Planungsprogramm '3D-Konfigurator' für alle Belagsarten, Grundrisse und Höhenbereiche ist unter https://www.ceratrends.com abrufbar (keine Registrierung notwendig)

Die zu verlegende Plattentype ist in einer eigenen Position auszuschreiben

Liefernachweis / Vertrieb:
Fa. Ceratrends GmbH
Willersdorf 6a
4203 Altenberg
Österreich
Mail: office@ceratrends.com
Infos unter: https://www.ceratrends.com
Tel.: +43 7230 20545
Menge: 1,000 m2

**1.1.30 Verlegung von Platten auf Doppelboden-System mit Stelzlager mit fixem Kopf im Verstellbereich 4,2-6,6cm**
Lieferung und Montage von Platten auf einem Doppelbodensystem.

Die Doppelbodenkonstruktion besteht aus folgenden Elementen:
- Basiselement auf Polypropylen im Format 60 x 40 x 4,8cm
- Stufenlos höhenverstellbare Stelzlager mit Spezial-Adapter zur direkten Aufnahme des Basiselementes
- Fugenauflagen in der Fugenstärke 2mm / 4mm [bitte zutreffendes auswählen]

Als Höhenverstellung kommen stufenlos höhenverstellbare Stelzlager mit einem Verstellbereich von 4,2 - 6,6cm mit fixem Kopf zum Einsatz. Das Stelzlager beinhaltet einen Adapterclip zur Aufnahme der Grundmodule.
Gesamthöhe der Konstruktion (Oberkante Rohbelag - Oberkante Platte)
- Platten mit Stärke 2cm: 11,2 - 13,6cm
- Platten mit Stärke 3cm: 12,2 - 14,6cm
- Platten mit Stärke 4cm: 13,2 - 15,6cm
- Platten mit Stärke 5cm: 14,2 - 16,6cm

Anordnung / Anzahl der Stelzlager:
- Nutzungsklasse 'Privat' 2 KN/m2: jeweils an der Eckpunkten des Basismoduls
- Nutzungsklasse 'Gewerblich' 5 KN/m2: jeweils an den Eckpunkten des Basismoduls + in der Mitte jeder Längsseite

Nachweis erforderlicher Prüfungen: DIN EN 12825 und DIN EN 24537
Bruchlast (Punktlast): 5KN

Professionelles Planungsprogramm '3D-Konfigurator' für alle Belagsarten, Grundrisse und Höhenbereiche ist unter https://www.ceratrends.com abrufbar (keine Registrierung notwendig)

Die zu verlegende Plattentype ist in einer eigenen Position auszuschreiben

Liefernachweis / Vertrieb:
Fa. Ceratrends GmbH
Willersdorf 6a
4203 Altenberg
Österreich
Mail: office@ceratrends.com
Infos unter: https://www.ceratrends.com
Tel.: +43 7230 20545
Menge: 1,000 m2

**1.1.40 Verlegung von Platten auf Doppelboden-System mit Stelzlager mit fixem Kopf im Verstellbereich 6,6-11,2cm**
Lieferung und Montage von Platten auf einem Doppelbodensystem.

Die Doppelbodenkonstruktion besteht aus folgenden Elementen:
- Basiselement auf Polypropylen im Format 60 x 40 x 4,8cm
- Stufenlos höhenverstellbare Stelzlager mit Spezial-Adapter zur direkten Aufnahme des Basiselementes
- Fugenauflagen in der Fugenstärke 2mm / 4mm [bitte zutreffendes auswählen]

Als Höhenverstellung kommen stufenlos höhenverstellbare Stelzlager mit einem Verstellbereich von 6,6 - 11,2cm mit fixem Kopf zum Einsatz. Das Stelzlager beinhaltet einen Adapterclip zur Aufnahme der Grundmodule.
Gesamthöhe der Konstruktion (Oberkante Rohbelag - Oberkante Platte)
- Platten mit Stärke 2cm: 13,6 - 18,2cm
- Platten mit Stärke 3cm: 14,6 - 19,2cm
- Platten mit Stärke 4cm: 15,6 - 20,2cm
- Platten mit Stärke 5cm: 16,6 - 21,2cm

Anordnung / Anzahl der Stelzlager:
- Nutzungsklasse 'Privat' 2 KN/m2: jeweils an der Eckpunkten des Basismoduls
- Nutzungsklasse 'Gewerblich' 5 KN/m2: jeweils an den Eckpunkten des Basismoduls + in der Mitte jeder Längsseite

Nachweis erforderlicher Prüfungen: DIN EN 12825 und DIN EN 24537
Bruchlast (Punktlast): 5KN

Professionelles Planungsprogramm '3D-Konfigurator' für alle Belagsarten, Grundrisse und Höhenbereiche ist unter https://www.ceratrends.com abrufbar (keine Registrierung notwendig)

Die zu verlegende Plattentype ist in einer eigenen Position auszuschreiben

Liefernachweis / Vertrieb:
Fa. Ceratrends GmbH
Willersdorf 6a
4203 Altenberg
Österreich
Mail: office@ceratrends.com
Infos unter: https://www.ceratrends.com
Tel.: +43 7230 20545
Menge: 1,000 m2

**1.1.50 Verlegung von Platten auf Doppelboden-System mit Stelzlager mit fixem Kopf im Verstellbereich 11,2-20,4cm**
Lieferung und Montage von Platten auf einem Doppelbodensystem.

Die Doppelbodenkonstruktion besteht aus folgenden Elementen:
- Basiselement auf Polypropylen im Format 60 x 40 x 4,8cm
- Stufenlos höhenverstellbare Stelzlager mit Spezial-Adapter zur direkten Aufnahme des Basiselementes
- Fugenauflagen in der Fugenstärke 2mm / 4mm [bitte zutreffendes auswählen]

Als Höhenverstellung kommen stufenlos höhenverstellbare Stelzlager mit einem Verstellbereich von 11,2 - 20,4cm mit fixem Kopf zum Einsatz. Das Stelzlager beinhaltet einen Adapterclip zur Aufnahme der Grundmodule.
Gesamthöhe der Konstruktion (Oberkante Rohbelag - Oberkante Platte)
- Platten mit Stärke 2cm: 18,2 - 27,4cm
- Platten mit Stärke 3cm: 19,2 - 28,4cm
- Platten mit Stärke 4cm: 20,2 - 29,4cm
- Platten mit Stärke 5cm: 21,2 - 30,4cm

Anordnung / Anzahl der Stelzlager:
- Nutzungsklasse 'Privat' 2 KN/m2: jeweils an der Eckpunkten des Basismoduls
- Nutzungsklasse 'Gewerblich' 5 KN/m2: jeweils an den Eckpunkten des Basismoduls + in der Mitte jeder Längsseite

Nachweis erforderlicher Prüfungen: DIN EN 12825 und DIN EN 24537
Bruchlast (Punktlast): 5KN

Professionelles Planungsprogramm '3D-Konfigurator' für alle Belagsarten, Grundrisse und Höhenbereiche ist unter https://www.ceratrends.com abrufbar (keine Registrierung notwendig)

Die zu verlegende Plattentype ist in einer eigenen Position auszuschreiben

Liefernachweis / Vertrieb:
Fa. Ceratrends GmbH
Willersdorf 6a
4203 Altenberg
Österreich
Mail: office@ceratrends.com
Infos unter: https://www.ceratrends.com
Tel.: +43 7230 20545
Menge: 1,000 m2

**1.1.60 Verlegung von Platten auf Doppelboden-System mit Stelzlager mit fixem Kopf im Verstellbereich 21,2-30,4cm**
Lieferung und Montage von Platten auf einem Doppelbodensystem.

Die Doppelbodenkonstruktion besteht aus folgenden Elementen:
- Basiselement auf Polypropylen im Format 60 x 40 x 4,8cm
- Stufenlos höhenverstellbare Stelzlager mit Spezial-Adapter zur direkten Aufnahme des Basiselementes
- Fugenauflagen in der Fugenstärke 2mm / 4mm [bitte zutreffendes auswählen]

Als Höhenverstellung kommen stufenlos höhenverstellbare Stelzlager mit einem Verstellbereich von 21,2 - 30,4cm mit fixem Kopf zum Einsatz. Das Stelzlager beinhaltet einen Adapterclip zur Aufnahme der Grundmodule.
Gesamthöhe der Konstruktion (Oberkante Rohbelag - Oberkante Platte)
- Platten mit Stärke 2cm: 27,4 - 37,4cm
- Platten mit Stärke 3cm: 28,4 - 38,4cm
- Platten mit Stärke 4cm: 29,4 - 39,4cm
- Platten mit Stärke 5cm: 30,4 - 40,4cm

Anordnung / Anzahl der Stelzlager:
- Nutzungsklasse 'Privat' 2 KN/m2: jeweils an der Eckpunkten des Basismoduls
- Nutzungsklasse 'Gewerblich' 5 KN/m2: jeweils an den Eckpunkten des Basismoduls + in der Mitte jeder Längsseite

Nachweis erforderlicher Prüfungen: DIN EN 12825 und DIN EN 24537
Bruchlast (Punktlast): 5KN

Professionelles Planungsprogramm '3D-Konfigurator' für alle Belagsarten, Grundrisse und Höhenbereiche ist unter https://www.ceratrends.com abrufbar (keine Registrierung notwendig)

Die zu verlegende Plattentype ist in einer eigenen Position auszuschreiben

Liefernachweis / Vertrieb:
Fa. Ceratrends GmbH
Willersdorf 6a
4203 Altenberg
Österreich
Mail: office@ceratrends.com
Infos unter: https://www.ceratrends.com
Tel.: +43 7230 20545
Menge: 1,000 m2

**1.1.70 Verlegung von Platten auf Doppelboden-System mit Stelzlager mit fixem Kopf im Verstellbereich 31,2-40,4cm**
Lieferung und Montage von Platten auf einem Doppelbodensystem.

Die Doppelbodenkonstruktion besteht aus folgenden Elementen:
- Basiselement auf Polypropylen im Format 60 x 40 x 4,8cm
- Stufenlos höhenverstellbare Stelzlager mit Spezial-Adapter zur direkten Aufnahme des Basiselementes
- Fugenauflagen in der Fugenstärke 2mm / 4mm [bitte zutreffendes auswählen]

Als Höhenverstellung kommen stufenlos höhenverstellbare Stelzlager mit einem Verstellbereich von 31,2 - 40,4cm mit fixem Kopf zum Einsatz. Das Stelzlager beinhaltet einen Adapterclip zur Aufnahme der Grundmodule.
Gesamthöhe der Konstruktion (Oberkante Rohbelag - Oberkante Platte)
- Platten mit Stärke 2cm: 37,4 - 47,4cm
- Platten mit Stärke 3cm: 38,4 - 48,4cm
- Platten mit Stärke 4cm: 39,4 - 49,4cm
- Platten mit Stärke 5cm: 40,4 - 50,4cm

Anordnung / Anzahl der Stelzlager:
- Nutzungsklasse 'Privat' 2 KN/m2: jeweils an der Eckpunkten des Basismoduls
- Nutzungsklasse 'Gewerblich' 5 KN/m2: jeweils an den Eckpunkten des Basismoduls + in der Mitte jeder Längsseite

Nachweis erforderlicher Prüfungen: DIN EN 12825 und DIN EN 24537
Bruchlast (Punktlast): 5KN

Professionelles Planungsprogramm '3D-Konfigurator' für alle Belagsarten, Grundrisse und Höhenbereiche ist unter https://www.ceratrends.com abrufbar (keine Registrierung notwendig)

Die zu verlegende Plattentype ist in einer eigenen Position auszuschreiben

Liefernachweis / Vertrieb:
Fa. Ceratrends GmbH
Willersdorf 6a
4203 Altenberg
Österreich
Mail: office@ceratrends.com
Infos unter: https://www.ceratrends.com
Tel.: +43 7230 20545
Menge: 1,000 m2

**1.1.80 Ausführung eines Randabschlusses mittels Rand- und Befestigungsclip**
Ausführung einer fachgerechten Rand-Abschlusses mittels Randclip aus Edelstahl 1.4301 sowie einem Fixierungsclip aus Polypropylen.

Der Fixierungsclip wird in die Wabenstruktur des Basismoduls eingeklickt.
Darauf wird der Randabschluss-Clip angeschraubt.
Abschließend wird die Randplatte aufgelegt.

Professionelles Planungsprogramm '3D-Konfigurator' für alle Belagsarten, Grundrisse und Höhenbereiche ist unter https://www.ceratrends.com abrufbar (keine Registrierung notwendig).

Pro verlegter Platte ist mindestens ein Stk. Randabschlussclip in Kombination mit einem Befestigungsclip vorzusehen.

Technische Daten:
Abmessungen: gem. Hersteller
Material: Edelstahl 1.4301

Liefernachweis / Vertrieb:
Fa. Ceratrends GmbH
Willersdorf 6a
A-4203 Altenberg
Österreich
Mail: office@ceratrends.com
Infos unter: https://www.ceratrends.com
Tel.: +43 7230 20545

Die folgende Abbildung zeigt die Montage des Randclips:

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Menge: 1,000 lfm

**1.1.90 Ausführung einer 2cm-Randverkleidung mittels Randprofil & Clip**
Ausführung einer fachgerechten Rand-Verkleidung mittels unterem Setzstufen-Anschluss-Clips aus Edelstahl 1.4301 sowie einem Randprofil.

Die unteren Setzstufen-Anschluss-Clips werden an das äußerste Stelzlager gemäß Beschreibung des Herstellers befestigt.
Die vertikale Stufenplatte in der Stärke 20mm (+/- 1mm) wird auf das benötigte Maß zugeschnitten und zwischen unteren Setzstufen-Anschluss-Clip und dem Randprofil eingefügt.
Abschliesend wird das obere Randprofil auf die vorher eingesetzten Fixierungsclips angeschraubt. (1 Fixierungs-Clip pro lfm).

Ausführung der Randverkleidung: [bitte unzutreffendes streichen: Edelstahl 1.4301 gebürstet | Pulverbeschichtet Anthrazit Matt | Pulverbeschichtet Schwarz Matt | Pulverbeschichtet Pastellgrau Glänzend]

Professionelles Planungsprogramm '3D-Konfigurator' für alle Belagsarten, Grundrisse und Höhenbereiche ist unter https://www.ceratrends.com abrufbar (keine Registrierung notwendig).

Technische Daten:
Abmessung Profil: Länge: 2,7m pro Stk.
Material: [bitte unzutreffendes streichen: Aluminium Pulverbeschichtet / Edelstahl 1.4301]

Liefernachweis / Vertrieb:
Fa. Ceratrends GmbH
Willersdorf 6a
A-4203 Altenberg
Österreich
Mail: office@ceratrends.com
Infos unter: https://www.ceratrends.com
Tel.: +43 7230 20545

Die folgende Abbildung zeigt die fertige Konstruktion anhand eines Beispiels (Anthrazit Pulverbeschichtet matt)
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Menge: 1,000 lfm

**1.1.100 Ausgleich von Boden-Unebenheiten mittels Bautenschutz-Pads**
Ausgleich von Bodenunebenheiten mittels Bautenschutz-Pads.
Die Bautenschutz-Pads sind unter die Stelzlager zu legen und gleichen damit geringe Unebenheiten des Untergrundes aus und sorgen für ein flächenbündige Auflage des Stelzlagers.

Technische Daten:
Material: PUR-gebundenes Gummigranulat
Abmessungen: 200 x 200 x 4mm
Maximalbelastung: 13 Tonnen / m2
Flächengewicht: ca. 2,7 kg / m2

Professionelles Planungsprogramm '3D-Konfigurator' für alle Belagsarten, Grundrisse und Höhenbereiche ist unter https://www.ceratrends.com abrufbar (keine Registrierung notwendig).

Liefernachweis / Vertrieb:
Fa. Ceratrends GmbH
Willersdorf 6a
A-4203 Altenberg
Österreich
Mail: office@ceratrends.com
Infos unter: https://www.ceratrends.com
Tel.: +43 7230 20545

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Menge: 1,000 m2

### Bereich 2 Erstellung Terrassen-Unterkonstruktion Gesamt

**2.10 Verlegung von Platten auf Doppelboden-System mit Stelzlager mit fixem Kopf in verschiedenen Verstellbereichen**
Lieferung und Montage von Platten auf einem Doppelbodensystem.

Die Doppelbodenkonstruktion besteht aus folgenden Elementen:
- Basiselement auf Polypropylen im Format 60 x 40 x 4,8cm
- Stufenlos höhenverstellbare Stelzlager mit Spezial-Adapter zur direkten Aufnahme des Basiselementes
- Fugenauflagen in der Fugenstärke 2mm / 4mm [bitte zutreffendes auswählen]

Als Höhenverstellung kommen - je nach tatsächlicher Höhenanforderung - stufenlos höhenverstellbare Stelzlager mit einem Verstellbereich von
- 2,2 - 2,9cm
- 2,9 - 4,2cm
- 4,2 - 6,6cm
- 6,6 - 11,2cm
- 11,2 - 20,4cm
- 21,2 - 30,4cm
- 31,2 - 40,4cm
mit fixem Kopf zum Einsatz.
Das Stelzlager beinhaltet einen Adapterclip zur Aufnahme der Grundmodule.

Anordnung / Anzahl der Stelzlager:
- Nutzungsklasse 'Privat' 2 KN/m2: jeweils an der Eckpunkten des Basismoduls
- Nutzungsklasse 'Gewerblich' 5 KN/m2: jeweils an den Eckpunkten des Basismoduls + in der Mitte jeder Längsseite

Nachweis erforderlicher Prüfungen: DIN EN 12825 und DIN EN 24537
Bruchlast (Punktlast): 5KN

Professionelles Planungsprogramm '3D-Konfigurator' für alle Belagsarten, Grundrisse und Höhenbereiche ist unter https://www.ceratrends.com abrufbar (keine Registrierung notwendig).

Die zu verlegende Plattentype ist in einer eigenen Position auszuschreiben

Liefernachweis / Vertrieb:
Fa. Ceratrends GmbH
Willersdorf 6a
4203 Altenberg
Österreich
Mail: office@ceratrends.com
Infos unter: https://www.ceratrends.com
Tel.: +43 7230 20545
Menge: 1,000 m2

**2.20 Ausführung eines Randabschlusses mittels Rand- und Befestigungsclip**
Ausführung einer fachgerechten Rand-Abschlusses mittels Randclip aus Edelstahl 1.4301 sowie einem Fixierungsclip aus Polypropylen.

Der Fixierungsclip wird in die Wabenstruktur des Basismoduls eingeklickt.
Darauf wird der Randabschluss-Clip angeschraubt.
Abschließend wird die Randplatte aufgelegt.

Professionelles Planungsprogramm '3D-Konfigurator' für alle Belagsarten, Grundrisse und Höhenbereiche ist unter https://www.ceratrends.com abrufbar (keine Registrierung notwendig).

Pro verlegter Platte ist mindestens ein Stk. Randabschlussclip in Kombination mit einem Befestigungsclip vorzusehen.

Technische Daten:
Abmessungen: gem. Hersteller
Material: Edelstahl 1.4301

Liefernachweis / Vertrieb:
Fa. Ceratrends GmbH
Willersdorf 6a
A-4203 Altenberg
Österreich
Mail: office@ceratrends.com
Infos unter: https://www.ceratrends.com
Tel.: +43 7230 20545

Die folgende Abbildung zeigt die Montage des Randclips:

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Menge: 1,000 lfm

**2.30 Ausführung einer 2cm-Randverkleidung mittels Randprofil & Clip**
Ausführung einer fachgerechten Rand-Verkleidung mittels unterem Setzstufen-Anschluss-Clips aus Edelstahl 1.4301 sowie einem Randprofil.

Die unteren Setzstufen-Anschluss-Clips werden an das äußerste Stelzlager gemäß Beschreibung des Herstellers befestigt.
Die vertikale Stufenplatte in der Stärke 20mm (+/- 1mm) wird auf das benötigte Maß zugeschnitten und zwischen unteren Setzstufen-Anschluss-Clip und dem Randprofil eingefügt.
Abschliesend wird das obere Randprofil auf die vorher eingesetzten Fixierungsclips angeschraubt. (1 Fixierungs-Clip pro lfm).

Ausführung der Randverkleidung: [bitte unzutreffendes streichen: Edelstahl 1.4301 gebürstet | Pulverbeschichtet Anthrazit Matt | Pulverbeschichtet Schwarz Matt | Pulverbeschichtet Pastellgrau Glänzend]

Professionelles Planungsprogramm '3D-Konfigurator' für alle Belagsarten, Grundrisse und Höhenbereiche ist unter https://www.ceratrends.com abrufbar (keine Registrierung notwendig).

Technische Daten:
Abmessung Profil: Länge: 2,7m pro Stk.
Material: [bitte unzutreffendes streichen: Aluminium Pulverbeschichtet / Edelstahl 1.4301]

Liefernachweis / Vertrieb:
Fa. Ceratrends GmbH
Willersdorf 6a
A-4203 Altenberg
Österreich
Mail: office@ceratrends.com
Infos unter: https://www.ceratrends.com
Tel.: +43 7230 20545

Die folgende Abbildung zeigt die fertige Konstruktion anhand eines Beispiels (Anthrazit Pulverbeschichtet matt)
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Menge: 1,000 lfm

**2.40 Ausgleich von Boden-Unebenheiten mittels Bautenschutz-Pads**
Ausgleich von Bodenunebenheiten mittels Bautenschutz-Pads.
Die Bautenschutz-Pads sind unter die Stelzlager zu legen und gleichen damit geringe Unebenheiten des Untergrundes aus und sorgen für ein flächenbündige Auflage des Stelzlagers.

Technische Daten:
Material: PUR-gebundenes Gummigranulat
Abmessungen: 200 x 200 x 4mm
Maximalbelastung: 13 Tonnen / m2
Flächengewicht: ca. 2,7 kg / m2

Professionelles Planungsprogramm '3D-Konfigurator' für alle Belagsarten, Grundrisse und Höhenbereiche ist unter https://www.ceratrends.com abrufbar (keine Registrierung notwendig).

Liefernachweis / Vertrieb:
Fa. Ceratrends GmbH
Willersdorf 6a
A-4203 Altenberg
Österreich
Mail: office@ceratrends.com
Infos unter: https://www.ceratrends.com
Tel.: +43 7230 20545

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Menge: 1,000 m2

USt %: 19; Summe brutto: 0
